# Interruptor-seccionador modular

- Propiedad del archivo: CYPE INGENIEROS, S.A.
- Formato: FIEBDC-3/2002
- Divisa: EUR
- Costes indirectos: 3.00 %
- IVA: 21.00 %

## I Instalaciones

### IE Eléctricas

#### IEX Aparamenta

**IEX020** Ud Interruptor-seccionador modular.
Interruptor-seccionador, bipolar (1P+N), intensidad nominal 40 A, tensión de aislamiento (Ui) 500 V, impulso de tensión máximo (Uimp) 6 kV, intensidad de cortocircuito (Icw) 20 x In durante 1 s, modelo iSW-NA A9S70640 "SCHNEIDER ELECTRIC", vida útil en vacío 20000 maniobras, vida útil en carga 15000 maniobras, de 36x96x69 mm, grado de protección IP20, montaje sobre carril DIN (35 mm), con posibilidad de disparo a distancia a través de una bobina. Totalmente montado, conexionado y probado.
Incluye: Montaje y conexionado del elemento.
Criterio de medición de proyecto: Número de unidades previstas, según documentación gráfica de Proyecto.
Criterio de medición de obra: Se medirá el número de unidades realmente ejecutadas según especificaciones de Proyecto.

| Código | Ud | Descripción | Rendimiento | Precio | Importe |
|---|---|---|---|---|---|
| mt35ase700a | Ud | Interruptor-seccionador, bipolar (1P+N), intensidad nominal 40 A, tensión de aislamiento (Ui) 500 V, impulso de tensión máximo (Uimp) 6 kV, intensidad de cortocircuito (Icw) 20 x In durante 1 s, modelo iSW-NA A9S70640 "SCHNEIDER ELECTRIC", vida útil en vacío 20000 maniobras, vida útil en carga 15000 maniobras, de 36x96x69 mm, grado de protección IP20, montaje sobre carril DIN (35 mm), con posibilidad de disparo a distancia a través de una bobina, según UNE-EN 60947-3. (material) | 1.000 | 97.80 | 97.80 |
| mo003 | h | Oficial 1ª electricista. (mano de obra) | 0.268 | 22.74 | 6.09 |
| % | % | Costes directos complementarios | 2 % | 103.89 | 2.08 |
|  |  | Costes directos |  |  | 105.97 |
