# Guardamotor modular

- Propiedad del archivo: CYPE INGENIEROS, S.A.
- Formato: FIEBDC-3/2002
- Divisa: EUR
- Costes indirectos: 3.00 %
- IVA: 21.00 %

## I Instalaciones

### IE Eléctricas

#### IEX Aparamenta

**IEX080** Ud Guardamotor modular.
Guardamotor con mando manual local, tripolar (3P), ajuste de la intensidad de disparo térmico entre 0,1 y 0,16 A, intensidad de disparo magnético 12 x In, modelo P25M 21100 "SCHNEIDER ELECTRIC", de 45x89x70 mm, grado de protección IP20, montaje sobre carril DIN (35 mm). Totalmente montado, conexionado y probado.
Incluye: Montaje y conexionado del elemento.
Criterio de medición de proyecto: Número de unidades previstas, según documentación gráfica de Proyecto.
Criterio de medición de obra: Se medirá el número de unidades realmente ejecutadas según especificaciones de Proyecto.

| Código | Ud | Descripción | Rendimiento | Precio | Importe |
|---|---|---|---|---|---|
| mt35asa020aa | Ud | Guardamotor con mando manual local, tripolar (3P), ajuste de la intensidad de disparo térmico entre 0,1 y 0,16 A, intensidad de disparo magnético 12 x In, modelo P25M 21100 "SCHNEIDER ELECTRIC", de 45x89x70 mm, grado de protección IP20, montaje sobre carril DIN (35 mm), según UNE-EN 60947-2. (material) | 1.000 | 100.74 | 100.74 |
| mo003 | h | Oficial 1ª electricista. (mano de obra) | 0.365 | 22.74 | 8.30 |
| % | % | Costes directos complementarios | 2 % | 109.04 | 2.18 |
|  |  | Costes directos |  |  | 111.22 |
