# Fusible cilíndrico

- Propiedad del archivo: CYPE INGENIEROS, S.A.
- Formato: FIEBDC-3/2002
- Divisa: EUR
- Costes indirectos: 3.00 %
- IVA: 21.00 %

## I Instalaciones

### IE Eléctricas

#### IEX Aparamenta

**IEX300** Ud Fusible cilíndrico.
Conjunto fusible, formado por fusible cilíndrico, curva gG, intensidad nominal 2 A, poder de corte 20 kA, tamaño 8,5x31,5 mm y base modular para fusibles cilíndricos de 8,5x31,5 mm, unipolar (1P), modelo STI A9N15635. Totalmente montado, conexionado y probado.
Incluye: Montaje y conexionado del elemento.
Criterio de medición de proyecto: Número de unidades previstas, según documentación gráfica de Proyecto.
Criterio de medición de obra: Se medirá el número de unidades realmente ejecutadas según especificaciones de Proyecto.

| Código | Ud | Descripción | Rendimiento | Precio | Importe |
|---|---|---|---|---|---|
| mt35asa026a | Ud | Fusible cilíndrico, curva gG, intensidad nominal 2 A, poder de corte 20 kA, tamaño 8,5x31,5 mm, según UNE-EN 60269-1. (material) | 1.000 | 0.66 | 0.66 |
| mt35asa025aa | Ud | Base modular para fusibles cilíndricos de 8,5x31,5 mm, unipolar (1P), modelo STI A9N15635 "SCHNEIDER ELECTRIC", según UNE-EN 60269-1. (material) | 1.000 | 6.61 | 6.61 |
| mo003 | h | Oficial 1ª electricista. (mano de obra) | 0.215 | 23.74 | 5.10 |
| % | % | Costes directos complementarios | 2 % | 12.37 | 0.25 |
|  |  | Costes directos |  |  | 12.62 |
