# Interruptor de control de potencia (ICP)

- Propiedad del archivo: CYPE Ingenieros S.A.
- Formato: FIEBDC-3/2016
- Programa: Generador de precios de la construcción. CYPE Ingenieros, S.A.
- Fecha: 22/10/2024
- Divisa: EUR
- Costes indirectos: 3 %
- IVA: 21 %

## I Instalaciones

### IE Eléctricas

#### IEX Aparamenta

**IEX055** Ud Interruptor de control de potencia (ICP).
Interruptor de control de potencia, bipolar (1P+N), intensidad nominal 1,5 A, poder de corte 6 kA, curva ICP-M, modelo C60N 11906 "SCHNEIDER ELECTRIC", montaje sobre carril DIN (35 mm). Totalmente montado, conexionado y probado.
Incluye: Montaje y conexionado del elemento.
Criterio de medición de proyecto: Número de unidades previstas, según documentación gráfica de Proyecto.
Criterio de medición de obra: Se medirá el número de unidades realmente ejecutadas según especificaciones de Proyecto.

| Código | Ud | Descripción | Rendimiento | Precio | Importe |
|---|---|---|---|---|---|
| mt35ase851aa | Ud | Interruptor de control de potencia, bipolar (1P+N), intensidad nominal 1,5 A, poder de corte 6 kA, curva ICP-M, modelo C60N 11906 "SCHNEIDER ELECTRIC", montaje sobre carril DIN (35 mm), según UNE 20317. (material) | 1 | 105.75 | 105.750 |
| mo003 | h | Oficial 1ª electricista. (mano de obra) | 0.268 | 22.74 | 6.094 |
| % | % | Costes directos complementarios | 2 % | 111.844 | 2.237 |
|  |  | Costes directos |  |  | 114.081 |

## Recursos

**mt35ase851aa** Ud Interruptor de control de potencia
Datos técnicos: Coste energético 20.683 MJ; Emisión de CO2 1.118 kg
Residuos:
- embalaje: re150101 Envases de papel y cartón. (componente de residuo); rendimiento 0.036 kg; Código LER 15 01 01; Masa del elemento 1 kg; Volumen 0.001333 m3
