# Contactor modular

- Propiedad del archivo: CYPE Ingenieros S.A.
- Formato: FIEBDC-3/2016
- Programa: Generador de precios de la construcción. CYPE Ingenieros, S.A.
- Fecha: 22/10/2024
- Divisa: EUR
- Costes indirectos: 3 %
- IVA: 21 %

## I Instalaciones

### IE Eléctricas

#### IEX Aparamenta

**IEX105** Ud Contactor modular.
Contactor, unipolar (1P) (1NA), intensidad nominal 25 A, tensión de bobina 230 V, modelo iCT A9C20731 "SCHNEIDER ELECTRIC", de 18x81x60 mm, grado de protección IP20, montaje sobre carril DIN (35 mm). Totalmente montado, conexionado y probado.
Incluye: Montaje y conexionado del elemento.
Criterio de medición de proyecto: Número de unidades previstas, según documentación gráfica de Proyecto.
Criterio de medición de obra: Se medirá el número de unidades realmente ejecutadas según especificaciones de Proyecto.

| Código | Ud | Descripción | Rendimiento | Precio | Importe |
|---|---|---|---|---|---|
| mt35asa030cad | Ud | Contactor, unipolar (1P) (1NA), intensidad nominal 25 A, tensión de bobina 230 V, modelo iCT A9C20731 "SCHNEIDER ELECTRIC", de 18x81x60 mm, grado de protección IP20, montaje sobre carril DIN (35 mm), según UNE-EN 61095. (material) | 1 | 59.83 | 59.830 |
| mo003 | h | Oficial 1ª electricista. (mano de obra) | 0.215 | 22.74 | 4.889 |
| % | % | Costes directos complementarios | 2 % | 64.719 | 1.294 |
|  |  | Costes directos |  |  | 66.013 |

## Recursos

**mt35asa030cad** Ud Contactor, unipolar (1P) (1NA)
Datos técnicos: Coste energético 19.742 MJ; Emisión de CO2 1.066 kg
Residuos:
- embalaje: re150101 Envases de papel y cartón. (componente de residuo); rendimiento 0.034 kg; Código LER 15 01 01; Masa del elemento 1 kg; Volumen 0.001333 m3
