# Interruptor automático magnético en caja moldeada

- Propiedad del archivo: CYPE Ingenieros S.A.
- Formato: FIEBDC-3/2016
- Programa: Generador de precios de la construcción. CYPE Ingenieros, S.A.
- Fecha: 22/10/2024
- Divisa: EUR
- Costes indirectos: 3 %
- IVA: 21 %

## I Instalaciones

### IE Eléctricas

#### IEX Aparamenta

**IEX202** Ud Interruptor automático magnético en caja moldeada.
Interruptor automático magnético en caja moldeada, tripolar (3P), intensidad nominal 25 A, poder de corte 36 kA a 400 V, modelo Compact NSX100F LV429828, "SCHNEIDER ELECTRIC", unidad de control electrónica Micrologic 2.2-M, con protección de motor, de 105x161x86 mm. Totalmente montado, conexionado y probado.
Incluye: Montaje y conexionado del elemento.
Criterio de medición de proyecto: Número de unidades previstas, según documentación gráfica de Proyecto.
Criterio de medición de obra: Se medirá el número de unidades realmente ejecutadas según especificaciones de Proyecto.

| Código | Ud | Descripción | Rendimiento | Precio | Importe |
|---|---|---|---|---|---|
| mt35ase530j | Ud | Interruptor automático magnético en caja moldeada, tripolar (3P), intensidad nominal 25 A, poder de corte 36 kA a 400 V, modelo Compact NSX100F LV429828, "SCHNEIDER ELECTRIC", unidad de control electrónica Micrologic 2.2-M, con protección de motor, de 105x161x86 mm, según UNE-EN 60947-2. (material) | 1 | 860.46 | 860.460 |
| mo003 | h | Oficial 1ª electricista. (mano de obra) | 0.644 | 22.74 | 14.645 |
| % | % | Costes directos complementarios | 2 % | 875.105 | 17.502 |
|  |  | Costes directos |  |  | 892.607 |

## Recursos

**mt35ase530j** Ud Interruptor automático magnético en caja moldeada
Datos técnicos: Coste energético 192.566 MJ; Emisión de CO2 10.162 kg
Residuos:
- embalaje: re150101 Envases de papel y cartón. (componente de residuo); rendimiento 0.038 kg; Código LER 15 01 01; Masa del elemento 1 kg; Volumen 0.001333 m3
