# Interruptor automático en caja moldeada, con bloque diferencial

- Propiedad del archivo: CYPE Ingenieros S.A.
- Formato: FIEBDC-3/2016
- Programa: Generador de precios de la construcción. CYPE Ingenieros, S.A.
- Fecha: 22/10/2024
- Divisa: EUR
- Costes indirectos: 3 %
- IVA: 21 %

## I Instalaciones

### IE Eléctricas

#### IEX Aparamenta

**IEX207** Ud Interruptor automático en caja moldeada, con bloque diferencial.
Interruptor automático en caja moldeada, con bloque diferencial, tripolar (3P), intensidad nominal 40 A, poder de corte 36 kA a 400 V, ajuste de la intensidad de disparo por sobrecarga entre 0,4 y 1 x In, ajuste de la intensidad de disparo de corto retardo entre 1,5 y 10 x Ir, ajuste de la intensidad de disparo de 0,03 a 10 A, ajuste del tiempo de disparo de 0 a 310 ms, modelo Vigicompact NSX100F LV429972, "SCHNEIDER ELECTRIC", unidad de control electrónica Micrologic 2.2, de 105x236x86 mm. Totalmente montado, conexionado y probado.
Incluye: Montaje y conexionado del elemento.
Criterio de medición de proyecto: Número de unidades previstas, según documentación gráfica de Proyecto.
Criterio de medición de obra: Se medirá el número de unidades realmente ejecutadas según especificaciones de Proyecto.

| Código | Ud | Descripción | Rendimiento | Precio | Importe |
|---|---|---|---|---|---|
| mt35ase420e | Ud | Interruptor automático en caja moldeada, con bloque diferencial, tripolar (3P), intensidad nominal 40 A, poder de corte 36 kA a 400 V, ajuste de la intensidad de disparo por sobrecarga entre 0,4 y 1 x In, ajuste de la intensidad de disparo de corto retardo entre 1,5 y 10 x Ir, ajuste de la intensidad de disparo de 0,03 a 10 A, ajuste del tiempo de disparo de 0 a 310 ms, modelo Vigicompact NSX100F LV429972, "SCHNEIDER ELECTRIC", unidad de control electrónica Micrologic 2.2, de 105x236x86 mm, según UNE-EN 60947-2. (material) | 1 | 1877 | 1877.000 |
| mo003 | h | Oficial 1ª electricista. (mano de obra) | 0.644 | 22.74 | 14.645 |
| % | % | Costes directos complementarios | 2 % | 1891.645 | 37.833 |
|  |  | Costes directos |  |  | 1929.478 |

## Recursos

**mt35ase420e** Ud Interruptor automático en caja moldeada
Datos técnicos: Coste energético 234.832 MJ; Emisión de CO2 12.386 kg
Residuos:
- embalaje: re150101 Envases de papel y cartón. (componente de residuo); rendimiento 0.038 kg; Código LER 15 01 01; Masa del elemento 1 kg; Volumen 0.001333 m3
