# Contactor

- Propiedad del archivo: CYPE Ingenieros S.A.
- Formato: FIEBDC-3/2016
- Programa: Generador de precios de la construcción. CYPE Ingenieros, S.A.
- Fecha: 22/10/2024
- Divisa: EUR
- Costes indirectos: 3 %
- IVA: 21 %

## I Instalaciones

### IE Eléctricas

#### IEX Aparamenta

**IEX235** Ud Contactor.
Minicontactor, tripolar (3P) (3NA), intensidad nominal 6 A, tensión de bobina 24 V, potencia asignada de empleo 2,2 kW, modelo TeSys K LC1K0601B7 "SCHNEIDER ELECTRIC", con un contacto auxiliar 1NC, conexiones por tornillos de estribo, montaje sobre carril DIN (35 mm) o fijación con tornillos de 4 mm de diámetro. Totalmente montado, conexionado y probado.
Incluye: Montaje y conexionado del elemento.
Criterio de medición de proyecto: Número de unidades previstas, según documentación gráfica de Proyecto.
Criterio de medición de obra: Se medirá el número de unidades realmente ejecutadas según especificaciones de Proyecto.

| Código | Ud | Descripción | Rendimiento | Precio | Importe |
|---|---|---|---|---|---|
| mt35asa040abk1 | Ud | Minicontactor, tripolar (3P) (3NA), intensidad nominal 6 A, tensión de bobina 24 V, potencia asignada de empleo 2,2 kW, modelo TeSys K LC1K0601B7 "SCHNEIDER ELECTRIC", con un contacto auxiliar 1NC, conexiones por tornillos de estribo, montaje sobre carril DIN (35 mm) o fijación con tornillos de 4 mm de diámetro. (material) | 1 | 41.1 | 41.100 |
| mo003 | h | Oficial 1ª electricista. (mano de obra) | 0.376 | 22.74 | 8.550 |
| % | % | Costes directos complementarios | 2 % | 49.650 | 0.993 |
|  |  | Costes directos |  |  | 50.643 |

## Recursos

**mt35asa040abk1** Ud Minicontactor, tripolar (3P) (3NA)
Datos técnicos: Coste energético 39.466 MJ; Emisión de CO2 2.103 kg
Residuos:
- embalaje: re150101 Envases de papel y cartón. (componente de residuo); rendimiento 0.033 kg; Código LER 15 01 01; Masa del elemento 1 kg; Volumen 0.001333 m3
